# Element de mobiliari urbà

- Propietat de l'arxiu: CYPE INGENIEROS, S.A.
- Format: FIEBDC-3/2002
- Divisa: EUR
- Costos indirectes: 3.00 %
- IVA: 21.00 %

## T Equipament urbà

### TM Mobiliari urbà

#### TMB Bancs, cadires i taules

**TMB080** U Element de mobiliari urbà.
Asiento Taray "MONTALBÁN Y RODRÍGUEZ", de 1500x600x450 mm, de formigó prefabricat, amb un percentatge mínim d'àrids reciclats del 30%, acabat Liso Antigrafiti, color Blanco Señales RAL 9003.
Inclou: Replanteig. Col·locació.
Criteri d'amidament de projecte: Nombre d'unitats previstes, segons documentació gràfica de Projecte.
Criteri de mesura d'obra: Es mesurarà el nombre d'unitats realment executades segons especificacions de Projecte.

| Codi | Ut | Descripció | Rendiment | Preu | Import |
|---|---|---|---|---|---|
| mt52emr010ja | U | Asiento Taray "MONTALBÁN Y RODRÍGUEZ", de 1500x600x450 mm, de formigó prefabricat, amb un percentatge mínim d'àrids reciclats del 30%, acabat Liso Antigrafiti, color Blanco Señales RAL 9003. (material) | 1.000 | 372.72 | 372.72 |
| mq04cag010a | h | Camió amb grua de fins a 6 t. (maquinària) | 0.693 | 56.47 | 39.13 |
| mo041 | h | Oficial 1ª construcció d'obra civil. (mà d'obra) | 0.831 | 29.67 | 24.66 |
| mo087 | h | Ajudant construcció d'obra civil. (mà d'obra) | 0.831 | 26.39 | 21.93 |
| % | % | Costos directes complementaris | 2 % | 458.44 | 9.17 |
|  |  | Costos directes |  |  | 467.61 |
