# Jardinera de formigó prefabricat

- Propietat de l'arxiu: CYPE INGENIEROS, S.A.
- Format: FIEBDC-3/2002
- Divisa: EUR
- Costos indirectes: 3.00 %
- IVA: 21.00 %

## T Equipament urbà

### TM Mobiliari urbà

#### TMJ Jardineres

**TMJ050** U Jardinera de formigó prefabricat.
Jardinera model Taray "MONTALBÁN Y RODRÍGUEZ", de 600x600x450 mm, de formigó prefabricat, amb un percentatge mínim d'àrids reciclats del 30% acabat acabat Liso Antigrafiti, color Blanco Señales RAL 9003.
Inclou: Col·locació. Eliminació i neteja del material sobrant.
Criteri d'amidament de projecte: Nombre d'unitats previstes, segons documentació gràfica de Projecte.
Criteri de mesura d'obra: Es mesurarà el nombre d'unitats realment executades segons especificacions de Projecte.

| Codi | Ut | Descripció | Rendiment | Preu | Import |
|---|---|---|---|---|---|
| mt52jmr010a | U | Jardinera model Taray "MONTALBÁN Y RODRÍGUEZ", de 600x600x450 mm, de formigó prefabricat, amb un percentatge mínim d'àrids reciclats del 30% acabat acabat Liso Antigrafiti, color Blanco Señales RAL 9003. (material) | 1.000 | 263.33 | 263.33 |
| mq04cag010a | h | Camió amb grua de fins a 6 t. (maquinària) | 0.286 | 56.47 | 16.15 |
| mo041 | h | Oficial 1ª construcció d'obra civil. (mà d'obra) | 0.343 | 29.67 | 10.18 |
| mo087 | h | Ajudant construcció d'obra civil. (mà d'obra) | 0.343 | 26.39 | 9.05 |
| % | % | Costos directes complementaris | 2 % | 298.71 | 5.97 |
|  |  | Costos directes |  |  | 304.68 |
