# Lletra decorativa

- Propietat de l'arxiu: CYPE INGENIEROS, S.A.
- Format: FIEBDC-3/2002
- Divisa: EUR
- Costos indirectes: 3.00 %
- IVA: 21.00 %

## T Equipament urbà

### TM Mobiliari urbà

#### TML Lletres decoratives

**TML010** U Lletra decorativa.
Lletra decorativa "MONTALBÁN Y RODRÍGUEZ", de 310/1400x250x1000 mm, de formigó prefabricat acabat Liso Antigrafiti, color Blanco Señales RAL 9003, col·locació mitjançant soldadura.
Criteri de valoració econòmica: El preu no inclou la superfície suport.
Inclou: Replanteig. Col·locació. Eliminació i neteja del material sobrant.
Criteri d'amidament de projecte: Nombre d'unitats previstes, segons documentació gràfica de Projecte.
Criteri de mesura d'obra: Es mesurarà el nombre d'unitats realment executades segons especificacions de Projecte.

| Codi | Ut | Descripció | Rendiment | Preu | Import |
|---|---|---|---|---|---|
| mt52emr040da | U | Lletra decorativa "MONTALBÁN Y RODRÍGUEZ", de 310/1400x250x1000 mm, de formigó prefabricat acabat Liso Antigrafiti, color Blanco Señales RAL 9003, inclús placa d'ancoratge per fixar al paviment. (material) | 1.000 | 432.73 | 432.73 |
| mq04cag010a | h | Camió amb grua de fins a 6 t. (maquinària) | 0.374 | 56.47 | 21.12 |
| mq08sol020 | h | Equip i elements auxiliars per soldadura elèctrica. (maquinària) | 0.110 | 3.49 | 0.38 |
| mo041 | h | Oficial 1ª construcció d'obra civil. (mà d'obra) | 0.712 | 29.67 | 21.13 |
| mo087 | h | Ajudant construcció d'obra civil. (mà d'obra) | 0.712 | 26.39 | 18.79 |
| % | % | Costos directes complementaris | 2 % | 494.15 | 9.88 |
|  |  | Costos directes |  |  | 504.03 |
