# Banc de fusta

- Propietat de l'arxiu: CYPE Ingenieros S.A.
- Format: FIEBDC-3/2016
- Programa: Generador de preus de la construcció. CYPE Ingenieros, S.A.
- Data: 28/10/2025
- Divisa: EUR
- Costos indirectes: 3 %
- IVA: 21 %

## T Equipament urbà

### TM Mobiliari urbà

#### TMB Bancs, cadires i taules

**TMB020** U Banc de fusta.
Banc model Lumber "MONTALBÁN Y RODRÍGUEZ", de 2400x600x486 mm, amb seient de fusta tropical, acabat envernissat i base de formigó prefabricat, amb un percentatge mínim d'àrids reciclats del 30%, acabat Liso Antigrafiti, color Blanco Señales RAL 9003.
Inclou: Replanteig. Col·locació.
Criteri d'amidament de projecte: Nombre d'unitats previstes, segons documentació gràfica de Projecte.
Criteri de mesura d'obra: Es mesurarà el nombre d'unitats realment executades segons especificacions de Projecte.

| Codi | Ut | Descripció | Rendiment | Preu | Import |
|---|---|---|---|---|---|
| mt52bmr020aa | U | Banc model Lumber "MONTALBÁN Y RODRÍGUEZ", de 2400x600x486 mm, amb seient de fusta tropical, acabat envernissat i base de formigó prefabricat, amb un percentatge mínim d'àrids reciclats del 30%, acabat Liso Antigrafiti, color Blanco Señales RAL 9003, inclús elements de fixació. (material) | 1 | 1100.33 | 1100.330 |
| mq04cag010a | h | Camió amb grua de fins a 6 t. (maquinària) | 0.979 | 56.47 | 55.284 |
| mo041 | h | Oficial 1ª construcció d'obra civil. (mà d'obra) | 1.174 | 29.67 | 34.833 |
| mo087 | h | Ajudant construcció d'obra civil. (mà d'obra) | 1.174 | 26.39 | 30.982 |
| % | % | Costos directes complementaris | 2 % | 1221.429 | 24.429 |
|  |  | Costos directes |  |  | 1245.858 |

## Recursos

**mt52bmr020aa** U Banc model Lumber "MONTALBÁN Y RODRÍGUEZ"
Dades tècniques: Cost energètic 9499.948 MJ; Emissió de CO2 -17.837 kg
Residus:
- embalatge: re150101 Envasos de paper i cartró. (component de residu); rendiment 1.497 kg; Codi LER 15 01 01; Massa de l'element 1 kg; Volum 0.001333 m3
