# Paperera de formigó prefabricat

- Propietat de l'arxiu: CYPE Ingenieros S.A.
- Format: FIEBDC-3/2016
- Programa: Generador de preus de la construcció. CYPE Ingenieros, S.A.
- Data: 28/10/2025
- Divisa: EUR
- Costos indirectes: 3 %
- IVA: 21 %

## T Equipament urbà

### TM Mobiliari urbà

#### TME Papereres

**TME040** U Paperera de formigó prefabricat.
Paperera model Taray "MONTALBÁN Y RODRÍGUEZ", de 600x500x1000 mm i 140 litres de capacitat, de formigó prefabricat, amb un percentatge mínim d'àrids reciclats del 30% acabat acabat Liso Antigrafiti, color Blanco Señales RAL 9003.
Inclou: Replanteig. Col·locació.
Criteri d'amidament de projecte: Nombre d'unitats previstes, segons documentació gràfica de Projecte.
Criteri de mesura d'obra: Es mesurarà el nombre d'unitats realment executades segons especificacions de Projecte.

| Codi | Ut | Descripció | Rendiment | Preu | Import |
|---|---|---|---|---|---|
| mt52pmr010a | U | Paperera model Taray "MONTALBÁN Y RODRÍGUEZ", de 600x500x1000 mm i 140 litres de capacitat, de formigó prefabricat, amb un percentatge mínim d'àrids reciclats del 30% acabat acabat Liso Antigrafiti, color Blanco Señales RAL 9003, inclús anella per subjectar la bossa de la paperera. (material) | 1 | 341.55 | 341.550 |
| mo041 | h | Oficial 1ª construcció d'obra civil. (mà d'obra) | 0.369 | 29.67 | 10.948 |
| mo087 | h | Ajudant construcció d'obra civil. (mà d'obra) | 0.369 | 26.39 | 9.738 |
| % | % | Costos directes complementaris | 2 % | 362.236 | 7.245 |
|  |  | Costos directes |  |  | 369.481 |

## Recursos

**mt52pmr010a** U Paperera model Taray "MONTALBÁN Y RODRÍGUEZ"
Dades tècniques: Cost energètic 629.937 MJ; Emissió de CO2 51.372 kg
Residus:
- embalatge: re150101 Envasos de paper i cartró. (component de residu); rendiment 1.403 kg; Codi LER 15 01 01; Massa de l'element 1 kg; Volum 0.001333 m3
