# Lletra decorativa

- Propietat de l'arxiu: CYPE Ingenieros S.A.
- Format: FIEBDC-3/2016
- Programa: Generador de preus de la construcció. CYPE Ingenieros, S.A.
- Data: 28/10/2025
- Divisa: EUR
- Costos indirectes: 3 %
- IVA: 21 %

## T Equipament urbà

### TM Mobiliari urbà

#### TML Lletres decoratives

**TML010** U Lletra decorativa.
Lletra decorativa "MONTALBÁN Y RODRÍGUEZ", de 310/1400x250x1000 mm, de formigó prefabricat acabat Liso Antigrafiti, color Blanco Señales RAL 9003, col·locació mitjançant soldadura.
Criteri de valoració econòmica: El preu no inclou la superfície suport.
Inclou: Replanteig. Col·locació. Eliminació i neteja del material sobrant.
Criteri d'amidament de projecte: Nombre d'unitats previstes, segons documentació gràfica de Projecte.
Criteri de mesura d'obra: Es mesurarà el nombre d'unitats realment executades segons especificacions de Projecte.

| Codi | Ut | Descripció | Rendiment | Preu | Import |
|---|---|---|---|---|---|
| mt52emr040da | U | Lletra decorativa "MONTALBÁN Y RODRÍGUEZ", de 310/1400x250x1000 mm, de formigó prefabricat acabat Liso Antigrafiti, color Blanco Señales RAL 9003, inclús placa d'ancoratge per fixar al paviment. (material) | 1 | 432.73 | 432.730 |
| mq04cag010a | h | Camió amb grua de fins a 6 t. (maquinària) | 0.374 | 56.47 | 21.120 |
| mq08sol020 | h | Equip i elements auxiliars per soldadura elèctrica. (maquinària) | 0.11 | 3.49 | 0.384 |
| mo041 | h | Oficial 1ª construcció d'obra civil. (mà d'obra) | 0.712 | 29.67 | 21.125 |
| mo087 | h | Ajudant construcció d'obra civil. (mà d'obra) | 0.712 | 26.39 | 18.790 |
| % | % | Costos directes complementaris | 2 % | 494.149 | 9.883 |
|  |  | Costos directes |  |  | 504.032 |

## Recursos

**mt52emr040da** U Lletra decorativa "MONTALBÁN Y RODRÍGUEZ"
Dades tècniques: Cost energètic 621.794 MJ; Emissió de CO2 50.733 kg
Residus:
- embalatge: re150101 Envasos de paper i cartró. (component de residu); rendiment 1.415 kg; Codi LER 15 01 01; Massa de l'element 1 kg; Volum 0.001333 m3
